# KLA Dachsanierung
Angebotsaufforderung (GAEB DA XML 3.3, DA83)
Projekt: M-24-...
Währung: EUR
Eröffnung: 02.06.2026 11:30:00
Ende der Zuschlagsfrist: 26.06.2026
Abgabeort: Hinrich-Schmalfeld-Straße 36; Stadthaus 4; Zi 204
Ausführungsbeginn: 01.07.2026
Ausführungsende: 30.11.2026
Erstellt mit: GXML Toolbox V3.3 R20220330, ORCA AVA 27 27.00.00, 12.05.2026

## 00 Dachdeckerarbeiten

### Titel 01 Vorbemerkungen

*Hinweis: Angaben Leistungsbeschreibung*
Bei der Baumaßnahme handelt es sich um
die Erneuerung der Dachdeckungen am
SZ Bürgermeister Smidt, Bremerhaven

Das Gebäude befindet sich in der Windlastzone 4

Es handelt sich um zwei aneinander angrenzende
Gebäude. Da das Gerüst auf dem Atriumdach gestellt
werden muss im Bauteil A, wird erst das Pfannendach, im Anschluss
das Atriumdach saniert, das Flachdach Bauteil B kann parallel ausgeführt werden.

1. Bauabschnitt: Gebäudeteil A (Pfannendach zwischen
  Hannastr. und Sonnenstr. zur Grazer Str. hin)
2. Bauabschnitt: Gebäudeteil B (Flachdach auf dem Verbindungsgebäude zwischen Hannastr. und Sonnenstr.)

Die allseitigen Fassaden- und Schutzgerüste werden
bauseitig gestellt. Notwendige Um- und Rückbauten sind
mit der Bauleitung abzustimmen.

Die anliegenden Planunterlagen und Fotos dienen zur
Orientierung und zur Kalkulation.

In die Einheitspreise einzukalkulieren sind sämtliche
Nebenarbeiten wie....
- das örtliche Aufmaß u. Anfertigung von
  Werkstattzeichnungen
- Materialbestellung und -lieferung
- Abladen des Materials, Transportieren zur
  Verwendungsstelle und das diebstahlsichere
  Lagern des Materials
- Stellung von Bauzaun für die eigene BE
- Stellung sämtlicher für die Bearbeitung und den Transport
  erforderlicher Geräte
- Es ist zu gewährleisten, dass das Gebäude nach jedem
  Arbeitstag wieder verschlossen und gesichert ist, so dass
  ein Eindringen von Wasser und/oder unbefugten Personen
  nicht möglich ist!
- Die Krangestellung ist in der Position Baustelleneinrichtung
  beschrieben. Transporte erfolgen ansonsten über das Gerüst.
  Ein Aufzug steht bauseits nicht zur Verfügung und müsste bei
  Erfordernis eingerechnet werden.
- Vorlage der Berechnungen für das Flachdach für die Windsogberechnung
  und der Entwässerungsplan

Die erforderlichen Anschlüsse für Strom und Wasser werden
vom Haus kostenlos gestellt.
Der Auftragnehmer ist für den Transport (Legen der Zuleitung)
zu den jeweiligen Verwendungsstellen und die Unterhaltung
verantwortlich.

Sofern in den Leistungs-Positionen die Vorgänge
"Herstellen", "Liefern" und "Einbauen" nicht gesondert
beschrieben sind, gelten diese Vorgänge unter der
Zugrundelegung der allgemein anerkannten Regeln der
Baukunst und Technik, der gesetzlichen und behördlichen
Bestimmungen und Ausführungsbestimmungen nach den
DIN-Normen der ATV-VOB, Teil C als beschrieben.
Grundlage für alle Arbeiten sind die zur Zeit geltenden DIN-
und EU-Normen!

Ausführungszeiten:
Die Fertigstellung der Dachdeckungsarbeiten in den ersten
beiden Bauabschnitten soll bis Ende November 2026 fertiggestellt sein.

Es ist stets ausreichend Personal vorzuhalten, damit
der Fertigstellungstermin eingehalten werden kann.

Sollten die Arbeiten nicht während der Ferien
ausgeführt werden, sind Bohr- und Stemmarbeiten,
während der Unterrichtszeit bis ca. 13:30 Uhr, nur in
Absprache mit der Bauleitung durchzuführen.

Maßgebend für die Durchführung und Abrechnung sind die
beigefügten Vertragsbedingungen, die VOB neuester
Ausgabe, sowie alle zum Zeitpunkt der Ausführung
einschlägigen behördlichen Bestimmungen und DIN-Normen.

Angaben zur Leistungsbeschreibung:
Grundlage des Angebotes ist die Leistungsbeschreibung und
die beigefügten Pläne und Bilder.
Der Bieter muss sich vor Abgabe des Angebotes von den
örtlichen Gegebenheiten überzeugen. Nachforderungen aus
Unkenntnis der örtlichen Gegebenheiten werden grundsätzlich
nicht anerkannt. Etwaige Unklarheiten sind vor Abgabe des
Angebotes mit der ausschreibenden Stelle zu klären.

Der Bieter ist gehalten, die im Leistungsverzeichnis
beschriebenen Details auf Vollständigkeit, fachgerechte
Ausführung und Eignung für den vorgesehenen
Verwendungszweck zu überprüfen. Sinnvoll oder notwendig
erscheinende Änderungen oder Ergänzungen sind mit einer
entsprechenden Begründung dem Angebot als
Nebenangebot beizufügen.

*Hinweis: Grundlage des Angebotes sind die Leistungsbeschreibung,*
Grundlage des Angebotes sind die Leistungsbeschreibung,
sowie die technischen Vorbemerkungen. Etwaige Unklarheiten
sind vor Abgabe des Angebotes mit der ausschreibenden Stelle
zu klären.
Der Bieter ist gehalten, die im Leistungsverzeichnis
beschriebenen Details auf Vollständigkeit, fachgerechte
Ausführung und Eignung für den vorgesehenen
Verwendungszweck zu überprüfen. Sinnvoll oder notwendig
erscheinende Änderungen oder Ergänzungen sind mit einer
entsprechenden Begründung dem Angebot beizufügen.

Vorbemerkungen:
Auf Sauberkeit und Ordnung auf der Baustelle ist zu
achten. Jeder AN hat seinen Abfall und Schutt umgehend
zu entsorgen. Passiert das trotz Aufforderung nicht,
wird der Abfall und Schutt auf Kosten des Verursachers
entfernt. Ist der Verursacher nicht bekannt, werden die
Kosten für die Baustellenreinigung auf alle AN anteilig
umgelegt. Auf Einsprüche wird ausdrücklich verzichtet.

Baustelle:
Der Auftragnehmer hat vor Beginn der Baumaßnahme
einen Baustelleneinrichtungsplan vorzulegen. Dieser ist
mit der Bauleitung abzustimmen und einzuhalten.
Der Baustelleneinrichtungsplan muss insbesondere
folgende Angaben enthalten:
- mit Bauzaun umzäunte Flächen
- Anzahl und Lage der Unterkünfte, Magazine und
  Lagerplätze
- Standorte von stationären Baumaschinen und Anlagen
- Wege für Geh- und Fahrverkehr

Der Auftragnehmer hat für die Dauer seiner
Auftragsabwicklung darauf zu achten, dass bis zur
Übergabe seiner Leistung an den Auftraggeber, die
Arbeiten ohne gegenseitige Gefährdung und ohne
Gefährdung Dritter durchgeführt werden können. Alle
hieraus zu erwartenden zusätzlichen Kosten, einschl.
evtl. erforderlicher Versicherungen, sind in den
Einheitspreisen enthalten und werden nicht gesondert
vergütet. Die Versicherung muss auch Schäden durch
eindringendes Regenwasser abdecken!

Die Baustelleneinrichtung umfasst alle Maßnahmen, die
zur ordnungsgemäßen, den Vorschriften entsprechenden
Durchführung der Leistungen innerhalb der
vorgeschriebenen Bauzeit erforderlich sind.
Die Baustelleneinrichtung soll im Wendehammer der Sonnenstraße
und auf dem angrenzenden Schulgelände erstellt werden.

Sämtliche zur Verwendung kommende Stahlbauteile sind
nicht rostend auszuführen.

Vom Auftraggeber zur Verfügung gestellte Lagerplätze,
Arbeitsplätze und Zufahrtswege sind dem früheren
Zustand entsprechend instand zu setzen, sofern nichts
anderes vereinbart ist.

Die Bestimmungen der allgemeinen Abfallbeseitigung sind
strengstens zu beachten. Schutt- und Abfallentsorgung
aus eigenen Leistungen hat der Auftragnehmer selber zu
übernehmen.

Für die angebotenen Leistungen übernimmt der Bieter die
Verpflichtung der Vollständigkeit, d.h. Leistungen, die
sich mit der Ausführung der angefragten Positionen
zwangsläufig ergeben, hat er mit einzukalkulieren, auch
wenn sie im LV nicht ausdrücklich erwähnt sind.

Produktdatenblätter:
Von allen Materialien sind Produktdatenblätter,
Prüfzeugnisse bzw. Zulassungen kostenlos in mit den
Bestandsunterlagen zu liefern

Die in diesem Vertrag vorgesehenen Verpflichtungen zu (Liefer-)Leistungen dienen der Umsetzung [Sanierung der Dächer Bauteil A und B, KLA,. Max-Eyth-Platz 3-4, Bremerhaven], für das eine der Vertragsparteien eine Förderung über das Programm "Bundesförderung für effiziente Gebäude" (BEG) des BMWK beim BAFA oder der KfW.
Aufschiebende Bedingung:

Dieser Vetrag tritt hinsichtlich der Liefer- und Leistungspflichten zur Umsetzung erst und nur insoweit (das BAFA/die KfW) der Antrag zur Förderung der Sanierung der Dächer Bauteil A und B, der KLA, Max-Eyth-Platz 3-4, Bremerhaven, bewilligt und die Förderung mit einer Zusage gegenüber der antragstellenden Vertrgaspartei zugesagt hat. Die antragstellende Vertragspartei wir die jeweils andere Vertragspartei über den Eintritt und den Umfang des Eintritts der Bedingung unverztüglich in Kenntnis setzen.

Auflösende Bedingung:

Dieser Vertrag erlischt hinsichtlich der Liefer- und Leistungspflichten zur Umsetzung, sobald und soweit (das BAFA/ die KfW) den Antrag zur Förderung der Sanierung der Dächer Bauteil A und B, KLA, Max-Eyth-Platz 3-4, Bremerhaven, nicht bewilligt, sondern ablehnt und die Förderung nicht mit einer Zusage gegenüber der antragstellenden Vertragspartei zusagt, sondern mit einem Ablehnungsbescheid versagt (auflösende Bedingung). Die antragstellende Vertragspartei wird die jeweils andere Vertragspartei über den Eintritt und den Umfang des Eintritts der Bedingung unverzüglich in Kenntnis setzen.

Gelesen und anerkannt:

Datum  Unterschrift

*Hinweis: Bei der Ausführung zu berücksichtigen sind:*
Bei der Ausführung zu berücksichtigen sind:

Generell
Das System muss allen in der Ausschreibung gestellten
Anforderungen entsprechen.
Zugrunde gelegt wird der allgemeine aktuelle Stand der
Technik und die einschlägigen Normen und Richtlinien.

Berücksichtigung bei der Kalkulation
Vor Arbeitsbeginn hat der Auftragnehmer rechtzeitig die
Arbeitsbedingungen auf der Baustelle zu überprüfen.
Weiter ist die Winkeligkeit der umfassenden Wände zu
kontrollieren.
Die Maße sind am Bau zu prüfen!
Das Anarbeiten und Abdichten an Bewegungsfugen,
Dachpfannen u.ä. ist im EP einzukalkulieren.
Die Gleichwertigkeit von Produkten ist zur Angebotsabgabe vom Auftragnehmer nachzuweisen.
Die Kenntnis der Baustelle ist für die Ausarbeitung und
Preisgestaltung des Angebotes erforderlich, insbesondere
im Hinblick auf Lager- und/oder Kranflächen.
Für die angebotenen Leistungen übernimmt der Bieter die
Verpflichtung der Vollständigkeit, d.h. Leistungen,
die sich mit der Ausführung der ausgeschriebenen
Positionen zwangsläufig ergeben, hat er mit
einzukalkulieren, auch wenn sie im Leistungsverzeichnis
nicht ausdrücklich erwähnt sind.
Arbeitsbedingte Verschmutzungen wie Schneid-/Bohrstaub,
sind zu vermeiden bzw. vor dem Abbau der Rüstung von
den bekleideten Flächen sofort rückstandslos zu entfernen,
gegebenenfalls abzuwaschen.Die Grundreinigung ist im EP einzukalkulieren.
Das Zuschneiden der verwendeten Materialien erfolgt mit
speziellen, von den jeweiligen Herstellern
vorgeschriebenen Werkzeugen.
Mit den im Leistungsverzeichnis sowie den Zeichnungen
des Architekten enthaltenen Angaben über Bauart,
Bauteil, Baustoff und Abmessungen
gelten auch der Herstellvorgang und der Ablauf bis zur
fertigen Leistung, unter Zugrundelegung der
anerkannten Regeln der Technik und der gesetzlichen,
behördlichen Vorschriften, als beschrieben.
Alle Positionen beinhalten die Lieferung der
beschriebenen bzw. zur Ausführung der Leistung
erforderlichen Materialien und Befestigungsmittel sowie
deren Verlegung bzw. Montage.
Einrichten, Vorhalten und Räumen der
Baustelleneinrichtung sind Nebenleistungen und mit den
Einzelpreisen abgegolten.
Die vorhandenen Unterkonstruktionen sind auf
ausreichende Tragfähigkeit durch den AN zu prüfen.

*Hinweis: - Gütesicherung erfolgt nach Norm DIN EN 490/491 und*
- Gütesicherung erfolgt nach Norm DIN EN 490/491 und
Zertifizierungsprogramm DINplus

- Eigenüberwachung durch werkseitige
Produktionskontrolle

- Fremdüberwachung durch Güteschutz

*Hinweis: - Unterlagen des Auftraggebers:*
.
- Hinweise zur Regensicherheit:
Wird die Regeldachneigung unterschritten, so sind
Zusatzmaßnahmen zur Regensicherheit vorzusehen. Diese
Zusatzmaßnahmen sind auch für konstruktive
Besonderheiten, z.B. der Nutzung des Dachgeschosses zu
Wohnzwecken, besonderen klimatischen Verhältnissen und
örtlichen Bestimmungen anzuwenden und werden, falls
nicht separat in der Ausschreibung aufgeführt, als
besondere Leistungen gemß VOB vergütet.

- Hinweise zur Verklammerung:
Die Verklammerung der Dachdeckung ist, wenn im
Leistungsverzeichnis nicht anders vorgeschrieben, gemäß
der Verlegeanleitung und dem
Windsogberechnungs-Programm des
Dachpfannenherstellers durchzuführen.

*Hinweis: Materialien sind entspr. der im Leistungsverzeichnis*
Materialien sind entspr. der im Leistungsverzeichnis
vorgegebenen Qualitäten und Anforderungen bzw. Sorten
anzubieten.

Für Befestigungsmittel sind mindestens
korrosionsgeschützte, bei der Witterung ausgesetzten
Befestigungsmittel korrosionsbeständige Werkstoffe zu
verwenden.

*Hinweis: Zur technischen Ausführung sind unter Berücksichtigung*
Zur technischen Ausführung sind unter Berücksichtigung
der VOB alle nach DIN 18299 (ATV) sowie DIN 18338
gültigen Regeln zu beachten. Darüber hinaus gelten alle
zum Ausführungszeitpunkt gültigen EN- und DIN-Normen,
Arbeitsstättenrichtlinien,
Unfallverhütungsvorschriften, behördlichen Erlasse und
Gesetze sowie die allgemein anerkannten Regeln der
Technik und Auflagen der Feuerwehr.
Für die Ausführung sind insbesondere die
produktspezifischen
Hersteller-Verarbeitungsvorschriften zu berücksichtigen
sowie die allgemeinen Vorgaben des Regelwerks des
Deutschen Dachdeckerhandwerks.
Zusätzlich sind folgende technischen Bestimmungen zu
beachten: '..........'.

*Hinweis: Als Vertragsbestandteile gelten:*
Als Vertragsbestandteile gelten:

1. Das nachstehende Leistungsverzeichnis.

2. Die allgemeinen Bestimmungen für die Vergabe von
Bauleistungen - DIN 1960.

3. Die allgemeinen Vertragsbedingungen für die
Ausführung von Bauleistungen - DIN 1961.

4. Die technischen Vorschriften für Bauleistungen:
 - DIN 18338 (Dachdeckungsarbeiten)
 - DIN 18334 (Zimmerarbeiten)
 - DIN 18339 (Klempnerarbeiten)

5. Die Vorschriften der DIN EN 490/491 und die
Fachregeln des Deutschen Dachdeckerhandwerks.

6. Die Vorschriften DIN 4108 (Wärmeschutz im Hochbau),
DIN 1055 (Lastenannahme im Hochbau), DIN 68800
(Holzschutz im Hochbau), DIN 68365 (Bauholz für
Zimmerarbeiten).

7. Die Herstellervorschriften (Verlegeanleitung)

8. Die sonstigen einschlägigen technischen und
baupolizeilichen Bestimmungen und die
Unfallverhütungsvorschriften.

9. Besondere Vertragsbedingungen: ...

*Hinweis: Vorbemerkungen:*
Vorbemerkungen:

1. Die Kenntnis der Baustelle ist für die Ausarbeitung
und Preisgestaltung des Angebotes erforderlich.

2. Der Bieter hat die Durchführung seiner Arbeiten mit
Zimmermann und Klempner so abzusprechen, dass ein
reibungsloser Ablauf der Arbeiten gewährleistet ist.
Falls die Dachlattung vom Zimmermann ausgeführt wird,
hat der Dachdecker neben den üblichen Details, wie
Ortgang, First und Traufe, weitere Angaben über
Lattenabstand, Unterkonstruktion, Konterlattung usw. zu
machen.

3. Für die angebotenen Leistungen übernimmt der Bieter
die Verpflichtung der Vollständigkeit, d.h. Leistungen,
die sich mit der Ausführung der ausgeschriebenen
Positionen zwangsläufig ergeben, hat er mit
einzukalkulieren, auch wenn sie im
Leistungsverzeichnis nicht ausdrücklich erwähnt sind.

4. Vor dem Eindecken sind die Farben der Dachziegel zu
Prüfen und aus mehreren Paletten gemischt zu verlegen.

Ort und Datum ...

Stempel und Unterschrift des Bieters ...

*Hinweis: Revisionsunterlagen*
Folgende Revisionsunterlagen sind mit der
Schlussrechnung zu überreichen:

1. Allgemeine bauaufsichtliche Zulassungen/ Prüfzeugnisse
2. Produktdatenblätter
3. Fachbauleiter-/Fachunternehmererklärung
4. Konformitätserklärung
5. Lieferscheine

Die Unterlagen sind wie folgt zu übergeben:
- 1 x Papierformat
- 1 x digital

**01.1 Baustelleneinrichtung**
Einrichten, vorhalten über sie gesamte Bauzeit sowie
räumen der Baustelle und wiederherstellen des Geländes.
In den Pauschalpreis einzurechnenede Leistungen:
-für eine Termingerechte Fertigstellung notwendige
Geräte, Werkzeuge und Hilfsmittel
-ein Material-Vorhaltungsaufwand ist einzukalkulieren
-sonstige Leistungen, die für eine ordnungsgemäße
Durchführung der Bauaufgabe erforderlich sind.
Einrichten, Vorhalten und Räumen der Baustelle für Bauzeit
incl. Absperrung von Lagerflächen, Straßensondenutzung mit allen Gebühren, Bauwagen, Krangestellung, PSA
Menge: 1,000 Stk

*Hinweis: Hinweis / Gesetze, Verordnungen*
Hinweis / Gesetze, Verordnungen
Hinweis:
Wir verweisen auf die gültigen Gesetze, örtlichen
Verordnungen, Satzungen und Transportbestimmungen.
Diese sind bei den zuständigen Behörden zu erfragen.
Entsprechende Forderungen und Auflagen sind, soweit
nicht besonders beschrieben, entsprechend zu
berücksichtigen. Ist dieses nicht möglich, so sind
diese zusätzlich anzubieten.

### Titel 02 Dachdecker Satteldach Bauteil A

#### Bereich 02.01 Abbrucharbeiten

**02.01.1 Abriss Dachziegel inkl. Lattung, inkl. Entsorgung**
Abriss Dachziegel inkl. Lattung und Konterlattung
Aufnahme der Steildacheindeckung, bestehend aus
Dachziegeln, vermörtelt und Lattung und Konterlattung,
einschl. Verladung in Container und sachgerechte
Entsorgung. Die Container und die Entsorgungsgebühr
sind also im Einheitspreis zu berücksichtigen.
Menge: 700,000 m²

**02.01.2 Abriss Firstziegel, inkl. Entsorgung**
Abriss Firstziegel inkl. Lattung und Konterlattung
Aufnahme der Firstziegel, in Mörtel verlegt und
mechanisch befestigt, einschl. Verladung in Container
und sachgerechte Entsorgung.
Menge: 100,000 m

**02.01.3 Abriss Bekleidung Dachausbauten, inkl. Entsorgung**
Abriss Bekleidung Dachausbauten
Aufnahme der Bekleidung von senkl. Wangen- und
Ansichtsflächen an Dachausbauten bzw. Kaminköpfn in der
Steildachfläche, einschl. Verladung in Container ud
sachgerechte Entsorgung.
Menge: 12,000 m²

**02.01.4 Abriss Kappleisten, inkl. Entsorgung**
Abriss Kappleisten, inkl. Entsorgung
Aufnahme der Metallanschlüsse an aufgehenden
Baukörpern, bestehend aus Kappleisten, einschl.
Abtransport und sachgerechte Entsorgung.
Menge: 13,000 m

**02.01.5 Demontage und Montage Dachflächenfenster, inkl. Entsorgung**
Demontage Dachflächenfenster, seitliche Lagerung im DG
Ausbau der Dachflächenfenster im Bereich der
Steildachfläche, Seitliche Lagerung und wieder montieren im Zuge der Erneuerung der Dachdeckung

Abmessungen: ca. 54 cm x 83 cm
Menge: 6,000 Stk

**02.01.6 Abriss Sanitärlüfter, inkl. Entsorgung**
Abriss Sanitärlüfter, inkl. Entsorgung
Ausbau der vorh. Sanitärlüfter aus Metall, Kunststoff,
Keramik, einschl. Verladung in Container und
sachgerechte Entsorgung.
Inkl. Sicherung der vorh. Rohrstränge.
Menge: 13,000 Stk

**02.01.7 Abriss Kaminkopf 2Z < 1,80m, inkl. Entsorgung**
Abriss Kaminkopf 2Z < 1,80m, inkl. Entsorgung
Abriss von Kaminköpfen im Bereich der Steildachfläche,
einschl. Verladung in Container und sachgerechte
Entsorgung.
Abmessung: 2-zügig, Höhe bis 1,80 m.
Menge: 5,000 Stk

**02.01.8 Demontage Blitzschutz, Wiedermontage**
Demontage der Blitzschutzanlage im Bereich der
Steildachfläche, sachgerechte Zwischenlagerung und
Wiedermontage zum vorhandenen Zustand.
-Material-Ergänzungslieferung zum Nachweis-
Besonderer Hinweis:
Eine Prüfung der instandgesetzten Blitzschutzanlage
durch eine autorisierte Fachfirma ist durchzuführen.
Menge: 1,000 Psch

**02.01.9 Dachraum/ Dachboden säubern**
*** Pauschalposition
Dachraum/ Dachboden säubern von bereits vorhandenen
und beim Abbruch entstehenden Mörtel- und Ziegelresten,
anfallenden Schutt verladen und fachgerecht entsorgen
Menge: 1,000 psch

#### Bereich 02.02 Vorarbeiten zur Dacheindeckung

**02.02.2 Reinigung der Sparren**
Reinigung der Sparren von Nägeln und Herrichtung für
die Neueinrichtung

Vorhandener Achabstand der Sparren: ca. 81 - 84 cm
Menge: 750,000 m²

#### Bereich 02.03 Unterspannung/Unterdeckung

**02.03.1 Unterspannbahn/Unterdeckbahn, naht- und perforationsgesichert (Klasse 3), verkleben**
diffusionsoffene Unterdeck-/Unterspannbahn, naht- und
perforationsgesichert (Klasse 3) aus
PP-Spinnvlies-Folien-Kombination mit integriertem
Selbstkleberand liefern und nach Dachdecker-Fachregeln
und Herstellerangaben fachgerecht auf Sparren verlegen.
Die Befestigung erfolgt mit Breitkopfstiften oder
Tackerklammern auf dem Sparren

Brandverhalten: Brandklasse E, EN 13501-1
Reißkraft: ca. 220/130 N/5 cm entsprechend EN 12311-1+2
Sd-Wert: ca. 0,02 m
Gewicht: ca. 120 g/m2
Menge: 750,000 m²

**02.03.2 Unterdeckbahn, Einfassung**
Unterdeckbahn, Einfassung
fachgerechte Einfassung/ Eindichtung von
Durchdringungen in der Unterdeckbahn,
als Zulage
Menge: 10,000 Stk

**02.03.3 Unterdeckbahn, Andichtung**
Unterdeckbahn, Andichtung
fachgerechter Anschluss/ Andichtung von Unterdeckbahnen
an angrenzende Bauteile,
als Zulage
Menge: 26,000 m

**02.03.4 Nageldichtband**
Nageldichtband liefern und zwischen Konterlatte
und Unterspann/deckbahn für ein dauerhaft
regensicheres Abdichten bei Montage
der Lattung montieren. Die Gebrauchsanleitungen
des Herstellers sind zu beachten.

Vorhandener Achabstand der Sparren: ca. 81 - 84 cm
Menge: 750,000 m²

#### Bereich 02.04 Dachlattung und Dämmung

**02.04.1 Sparren um 80 mm aufdoppeln, um die Dämmstoffstärke einbauen zu können. Mit Kanthölzern**
Sparren um 80 mm aufdoppeln, um die Dämmstoffstärke einbauen zu können. Mit Kanthölzern 80/80 mm
Menge: 780,000 m2

**02.04.2 Konterlatten**
Konterlattung aus Nadelholz roh, trocken, der
Sortierklasse S13 nach DIN 4074-1, 38 x 48 mm,
Holzschutz lt. DIN 68800, liefern
und auf Unterkonstruktion durchgehend aufnageln.

Vorhandener Achabstand der Sparren: ca. 81 - 84 cm
Menge: 780,000 m²

**02.04.3 Dachlatten aus Nadelholz**
Dachfläche mit Latten roh, trocken der Sortierklasse
S10 nach DIN 4074-1, 40 x 60 mm, Holzschutz lt. DIN
68800, im erforderlichen Abstand einlatten. Inklusive
Lieferung und Beischneiden am Rand und allen
aufgehenden Bauteilen.

Vorhandener Achabstand der Sparren: ca. 81 - 84 cm
Menge: 780,000 m²

**02.04.4 Dachfläche, Unebenheiten ausgleichen**
Dachfläche, Unebenheiten bis zu 15 mm ausgleichen

Vorhandener Achsabstand der Sparren: ca. 81 - 84 cm
Menge: 780,000 m²

**02.04.5 Dampfbremse zur Windsperre und als Dampfbremse bei belüfteten und vollgedämmten**
Dampfbremse zur Windsperre und als Dampfbremse bei belüfteten und vollgedämmten Steildächern mit Wärmedämmung zwischen den Sparren, SD-Wert 2,52, liefern und fachgerecht einbauen incl. der fachgerechte Anschluss an alle angrenzenden Bauteile
Menge: 780,000 m2

**02.04.6 Dachfläche mit Mineralwoll-Klemmfilz G+H Isover, WLG 035, 240 mm Stark, liefern und**
Dachfläche mit Mineralwoll-Klemmfilz G+H Isover, WLG 035, 240 mm Stark, liefern und fachgerecht einbauen
Menge: 780,000 m²

**02.04.7 Dachfläche mit 21/80 mm Streuschalung im Abstand von 60 cm abschalen zur Sicheurng der**
Dachfläche mit 21/80 mm Streuschalung im Abstand von 60 cm abschalen zur Sicheurng der Dämmung im Spitzbodenbereich
Menge: 780,000 m2

**02.04.8 Holzfaserdämmplatte WLG 0035, Stärke 80 mm**
Holzfaserdämmplatte WLG 0035, Stärke 80 mm
liefern und einbauen
Farbrikat:
Menge: 780,000 m2

#### Bereich 02.05 Traufe

**02.05.1 Traufbohle**
Traufbohlen aus Nadelholz, der Sortierklasse S10 nach
DIN 4074-1, Holzschutz lt. DIN 68800, liefern und als
Auflager für die Regenrinne durchgehend an den
Sparrenköpfen befestigen.
Menge: 140,000 m

**02.05.2 Traufelement mit Kamm**
Traufelement mit Kamm aus wetterfestem Kunststoff,
zur Belüftung und als Schutz vor Laub, Vogel- und
Insekteneinflug, liefern und parallel zur Traufe auf
der Traufbohle mit korrosionsgeschützten
Befestigern montieren

An Traufen ist ein Lüftungsquerschnitt von mind. 2% der
zugehörigen geneigten Dachfläche, mind. jedoch
200 cm²/m zu gewährleisten.
Menge: 140,000 m

**02.05.3 Spannbahnelemente**
Spannbahnelemente je 200 cm2 zur Durchführung von
Sanitärlüftern in die Unterspannbahn einsetzen für 1
Stück
Menge: 10,000 Stk

#### Bereich 02.06 Kehle

**02.06.1 Metallkehle, Titanzink**
Dachkehle aus Titanzink, d = 0,7 mm, Zuschnitt
500 mm, liefern, in die Dachfläche einpassen und
mit Haften durchdringungsfrei befestigen.
Menge: 30,000 m

**02.06.2 Beischneiden, Kehle**
Beidseitiges Beischneiden der Dacheindeckung
an Kehlen. Einschließlich korrosionsgeschützter
Befestigung, soweit erforderlich.
Menge: 30,000 m

**02.06.3 Kehldichtstreifen**
Kehldichtstreifen,Höhe 6 cm, liefern und als Schutz vor
Schnee-und Staubeintrieb montieren.
Menge: 30,000 m

**02.06.4 Kehlzuluftelemente**
Kehlzuluftelemente mit 4 cm / 6 cm Schaum fachgerecht
verlegen
Menge: 30,000 m

#### Bereich 02.07 Eindeckung

**02.07.1 Hohlfalzziegel**
Dachfläche vollflächig nach Werksvorschrift auf
Dachlattung mit Hohlfalzziegeln eindecken.
Einschließlich Lieferung und Breitenausgleich mit
halben Pfannen soweit erforderlich.

Eigenschaften:
- Verfalzter Press-Dachziegel nach DIN/EN 1304

- Wasserundurchlässig, Wasseraufnahme
kleiner als 3%, frostbeständig, atmungsaktiv

Vorh. Dachneigung:  ca. 30°

Farbe:....altschwarz engobiert .

..................................................
Angebotenes Fabrikat
Menge: 750,000 m²

**02.07.2 Windsogsicherung V2A**
Korrosionsgeschütze Ziegelverklammerung V2A
liefern und entsprechend der Fachregeln des
deutschen Dachdeckerhandwerks in den First-,
Ortgang-, Trauf-, Kehl- und Gratbereichen sowie
innerhalb der Dachinnenfläche im jeweils
berechneten Verlegeraster einbauen.

Die objektspezifische Berechnung wird mit der
Endrechnung ausgehändigt. Sie dient im
Schadensfall zur Vorlage beim Gebäude- und
Haftpflichtversicherer und sollte vom Eigentümer
zusammen mit den Versicherungspolicen
sorgfältig und dauerhaft aufbewahrt werden.

Jeder Dachziegel ist zu klammern.

Das Objekt befindet sich in: Windzone 4, Küste
Die Firthöhe liegt bei: ca. 20 m
Menge: 750,000 m²

**02.07.3 First als Trockenfirst mit Firstband und Unterspannbahn-Lüfterelement**
Trockenfirst, mit Firstziegel und Firstband und
Unterspannbahn-Lüfterelement, passend zur
Dacheindeckung, Firstlatten und Firstlattenhaltern
sowie Befestigungsmaterial in korrosionsgeschützter
Ausführung liefern und durchlaufend an
Unterkonstruktion befestigen.

Ausbildung als Trockenfirst mit Formstücken passend zu
Normalziegel, einschl. sämtlicher Zubehörteile,
liefern, decken und an Unterkonstruktion befestigen.

Für das Kaltdach soll eine ausreichende Belüftung
hergestellt werden.
Ein Lüftungsquerschnitt von min. 0,5 % der gesamten
dazugehörigen Dachfläche ist am First/ Grat zu
gewährleisten, mindestens jedoch 50 cm²/ m.
Menge: 100,000 m

**02.07.4 Grat**
Trockengrat inklusive Formsteinen, passend zur
Dacheindeckung, samt untergelegter Rollfirst,
Befestigungszubehör, Gratlattenhalter, Gratlatte
und Gratklammer liefern und mit korrosionsgeschütztem Befestigungsmaterial montieren.
Menge: 30,000 m

**02.07.5 Gratanfangziegel**
Gratanfangziegel, passend zur Dacheindeckung, liefern
und einbauen, als Zulage zur Grateindeckung.
Menge: 4,000 Stk

**02.07.6 Beischneiden, Grat**
Beidseitiges Beischneiden und Schroten der
schräglaufenden Dacheindeckung am Grat. Einschließlich
korrosionsgeschützter Befestigung.
Menge: 30,000 m

**02.07.7 Schräglaufende Dachkanten und Kehlen**
als Zulage zur Flächendeckung
Schneiden, Schroten und fachgerechte Befestigung der
Dachziegel an schräglaufenden Dachkanten und Kehlen,
(die angegebene Menge entspricht der tatsächlich zu
schneidenden Länge).
Menge: 150,000 m

**02.07.8 Walmkappe Universal**
Walmkappe Universal, passend zur Dachfläche, liefern
und sturmgeschützt befestigen.Als Zulage zur
Dacheindeckung.
Menge: 4,000 Stk

**02.07.9 Traufziegel**
Traufziegel, passend zur Eindeckung,
liefern und mit korrosionsgeschützten
Schrauben sturmgeschützt befestigen.
Als Zulage zur Dacheindeckung
Menge: 140,000 m

**02.07.10 Ersatzziegel Pfanne liefern**
und nach Angabe des AG lagern
Menge: 50,000 St

**02.07.11 Ersatzziegel Halbe Pfanne liefern**
und nach Angabe des AG lagern
Menge: 20,000 St

**02.07.12 Ersatzziegel Firststein liefern**
und nach Angabe des AG lagern
Menge: 10,000 St

#### Bereich 02.08 Einbauteile

**02.08.1 Keramik-Dunstrohrziegel, DN 125**
Keramik-Dunstrohrziegel mit Anschlussziegel,
Wetterkappe und Reduzierstück, DN 125, liefern und
einbauen, einschließlich flex. Schlauchanschluss und
luftdichtes Anarbeiten an Unterspannbahn und
Windsperre,
als Zulage zur Dacheindeckung.

Flexiblen Schlauchanschluss für Dunsthaube, liefern und einbauen
Menge: 8,000 Stk

**02.08.2 Flexiblen Schlauchanschluss für Dunsthaube**
Flexiblen Schlauchanschluss für Dunsthaube
liefern und einbauen
Menge: 8,000 Stk

**02.08.3 Keramik-Antennenziegel**
Keramik-Antennenziegel, Sonderformstein passend zu
Dachsteinen/-ziegel, einschl. erf. Befestigung,
Halterung und Dichtung liefern und einbauen,
als Zulage zur Dacheindeckung.
Menge: 1,000 Stk

#### Bereich 02.10 Schneefang

**02.10.1 Schneefanggitter, 3 m, verzinkt, beschichtet**
verzinkt, beschichtetes Schneefanggitter,
20-25 cm hoch, Länge: 3 m,
vorhandenes Schneefanggitter demontieren und im Zuge der Neueindeckung des Daches wieder montieren einschl. aller Befestigungsteile,
entsprechend der Schneelastzone und Gebäudehöhe
vorgeschriebenen Abständen montieren und fachgerecht
eindichten.

Farbe:  schwarz

Einbauort: Jeweils über Eck im Bereich der Eingänge
Menge: 90,000 m

#### Bereich 02.11 Dachbegehung

**02.11.1 Laufrost, 80 cm, verzinkt beschichtet**
verzinkt, beschichtetes Laufrost, Länge 80 cm einschl.
Standsteine passend zur Dacheindeckung, liefern
und fachgerecht montieren.
Farbe:  schwarz
Menge: 2,000 Stk

**02.11.2 Sicherheits-Dachhaken**
Sicherheitsdachhaken, verzinkt, liefern und
entsprechend den Vorschriften der
Bauberufsgenossenschaft in die
vorhandene Dachfläche einbauen.
Menge: 4,000 Stk

#### Bereich 02.12 Dachfenster

**02.12.1 Vorh. Rauchabzugsfenster ausbauen, im Gebäude lagern und wieder montieren**
vorh. Rauchabzugsfenster ausbauen, säubern, im Gebäude lagern
und nach Neueindeckung der Dachfläche fachgerecht wieder
einbauen
Abmessung: ca. 94 cm x 140 cm
Menge: 6,000 St

#### Bereich 02.14 Wandanschluss

**02.14.1 Wandanschluß, Walzblei**
Wandanschluß aus Walzblei, liefern und an aufgehenden
Bauteilen und Öffnungen der Dachfenster eindecken.
Inkl. Anarbeiten und fachgerechte Befestigung an die
Dacheindeckung.
Dicke : 1,25 mm
Zuschnitt: 250 mm
Menge: 50,000 m

**02.14.2 Kappleiste**
Kappleiste aus Aluminium incl. Befestigungen,
liefern und montieren. Oberen Abschluss mittels
Silikon absichern.
Einbauort : .....
Menge: 50,000 m

#### Bereich 02.15 Erkerdächer

**02.15.1 Dachrand Bitumenabdichtung Demontieren**
Dachrand Bitumenabdichtung Demontieren
der vorhandenen schadhaften Bitumenabdichtung durch
maschinellen Einsatz, von der Dachfläche schaffen und
fachgerecht entsorgen.

Dicke der Abdichtung: ca. .3. mm
Menge: 70,000 m²

**02.15.2 Dachrand Metallteile Demontieren**
Dachrand Metallteile Demontieren
der vorhandenen Blechverwahrung wie
z. B. Brüstungsabdeckungen, Dachrandprofile und/oder Wandanschlussprofile
abnehmen und als Bauschutt abfahren.

Zu entfernen:  verzinktes Tropfkantenprofil
Menge: 70,000 m

**02.15.3 Dachrand reinigen Verunreinigungen scharf abfegen,**
Dachfläche reinigen
Verunreinigungen scharf abfegen, anfallenden Schutt vom
Dach schaffen und entsorgen.
Menge: 70,000 m²

**02.15.4 SN-H / Elastomerbitumen-Dampfsperre, lose verl. u., mech. befestigt**
Dampfsperre.
Elastomerbitumen-Dampfsperrbahn für Holzuntergründe
gemäß DIN EN 13970, mit Sicherheits-Schweißnaht,
oberseitig Spezial-Bestreuung, unterseitig
Lochfolien-Sand-Kombination, im Überdeckungsbereich der
Längsnaht mit  Sicherheitsnahtstreifenausbildung für
die zuverlässige Fügetechnik,

Dicke:  2,8 mm,
liefern, auf der vorbereiteten Holz-Unterkonstruktion
gemäß Verlegeanweisung lose verlegen und nach DIN EN
1991-1-4/ Na:2010-12 mit zugelassenen
Befestigungselementen befestigen,
Befestigeranzahl:  i.M. 7,60 Stk./m² (kalkulatorisch),

Befestiger-Leitqualität:  sfs intec, SP-40-FD/TS,

angeb. Fabrikat/Typ:
....................................................,
windsogsicher mechanisch befestigen.

Die Längs- und Quernähte mit einem geeigneten
Schweißbrenner und schwerer Andrückrolle wasserdicht
schließen.
Die Wirkung der Sicherheitsnaht vor der Verschweißung
auf volle Funktionsfähigkeit prüfen.

Die Dampfsperre ist an allen An- und  Abschlüssen
mindestens bis Ober-/Aussenkante Dämmstoff
hochzuführen. Diese Leistung wird bis zu einer
Höhe/Breite von 0,5 m nicht gesondert vergütet und ist
in den Einheitspreis dieser Position einzurechnen.

Bei einer fachgerechten Verarbeitung ist die
Tauglichkeit der fertig verlegten Dampfsperre für die
Funktion einer behelfsmäßigen Abdichtung
(Notabdichtung) gemäß der Verarbeitungsanweisungen für
einen Zeitraum von mind. 6 Wochen gegeben.
Menge: 10,000 m²

**02.15.5 Wärmedämmung aus _180__mm dicken, hoch verdichteten Steinwolle-Dachdämmplatten mit**
Wärmedämmung aus _60_mm dicken, hoch verdichteten Steinwolle-Dachdämmplatten mit nichtbrennbarer, anorganischer und faserverstärkter Beschichtung (Dicke ca. 3,5 mm) für den verbesserten Abtrag punktförmiger Lasten und für erhöhte Beanspruchung.

Fabrikat: Rockwool Dachdämmplatte Solarrock

nach RAL-Gütezeichen Nr.

Güteüberwachung:

Nennwert der Wärmeleitfähigkeit: 0,033 W/(m*K)

nach DIN EN 13162 (Steinwolle)

Bemessungswert der Wärmeleitfähigkeit: 0,040 W/(m*K) nach DIN 4108-4 (Steinwolle)

Nichtbrennbar, A1 nach DIN EN 13501-1

Anwendung: DAA nach DIN 4108-10

Druckspannung bei 10% Stauchung:> = 80 kPa nach DIN EN 826

Punktlast bei 5 mm Stauchung:> = 1800 N nach DIN EN 12430

Zugfestigkeit senkrecht zur Plattenebene (Abreißfestigkeit):> = 15 kPa nach DIN EN 1607

Liefern und / auf der Dampfsperre (Pos.__2__) / einlagig im Verband/ fachgerecht verlegen.

Befestigung: mechanisch / mechanisch, zusammen mit der Dachabdichtung / verklebt / lose mit Auflast verlegt

In die Preise sind einzurechnen :Baustellentransport, Reservematerialien, Schneidarbeiten und Verschnitt

Material ________ €/m2

Lohn ________ €/m2
Menge: 70,000 m²

**02.15.6 Dachrandausbildung, Aufbohlung/Abdichtung**
Dachrandausbildung mit Kantholz und Keilbohle gemäss Darstellung
incl. der Anarbeitung der Abdichtung und Dampfsperre
liefern und herstellen
Menge: 30,000 m

**02.15.7 Bitumen Voranstrich auf Lösemittelbasis**
Bitumen Voranstrich auf Lösemittelbasis
auf geeignetem Untergrund
Kaltverarbeitbarer Bitumenvoranstrich auf Lösungsmittelbasis auf den gereinigten Untergrund einschl.
aller An- und Abschlüsse streichen oder spritzen und
durchtrocknen lassen.
Verbrauch: ca. 0,3 kg/m²
Entspricht DIN 18195 - 2
Menge: 70,000 m²

**02.15.8 Erste Lage der Abdichtung, vollflächig verschweißt**
Erste Lage der Abdichtung, vollflächig verschweißt
Elastomerbitumen-Schweißbahn als untere Lage nach
DIN EN 13707, mit dimensionsstabiler Trägereinlage.

Leistungs- und Funktionsanforderungen:
- Anwendungskurzzeichen nach
 DIN SPEC 20000-201: DU/E1 PYE G 200 S4
 DIN SPEC 20000-202: BA PYE G 200 S4
- Dicke: ca. 4 mm - 4,4 mm
- oberseitig: feinbestreut
- unterseitig: folienkaschiert
- Trägereinlage: Glasgewebe, oder
Polyestergewebe-Verbundträger
- Maximale Zugkraft nach DIN 12311-1:
 l + q > 1200 N/50 mm
- Dehnung nach DIN 12311-1: l + q > 2 %
- Kaltbiegeverhalten nach DIN EN 1109: < -30 ° C
- Wärmestandfestigkeit nach DIN EN 1110: > +110 °C
- Verhalten bei Brand von außen, im System geprüft
nach DIN CEN/TS 1187 und eingestuft in BROOF(t1)

Liefern und gem. Herstellervorgaben auf den
Untergrund fachgerecht vollflächig verschweißen.
Längsnaht- und Kopfstoßüberdeckung mind. 8 cm breit
fachgerecht verschweißen. Stöße versetzt anordnen.

Die Tiefe des abzuklebenden Dachüberstandes
beträgt ca. 100 cm inkl. Anschluss an aufgehendes
Pfannendach:  ca. 30 °
Menge: 70,000 m²

**02.15.9 Oberlage der Dachabdichtung mit Polymerbitumen Schweißbahn vollflächig verschweißt**
Oberlage der Dachabdichtung  mit Polymerbitumen
Schweißbahn, vollflächig verschweißt
Polymerbitumen-Schweißbahn als obere Lage nach
DIN EN 13707, mit einer mechanisch hochbelastbaren und
dimensionsstabilen Kombinationsträgereinlage in
Verbindung mit hochwertigsten Bitumenrezepturen,
oberseitig APP-Bitumen für extrem gute Wärmestandfestigkeit und unterseitig SBS-Bitumen für beste
Verschweißbarkeit.

Leistungs- und Funktionsanforderungen:
- Anwendungskurzzeichen nach
 DIN SPEC 20000-201: DO / E1 PYE KTP 300 S5
 DIN SPEC 20000-202: BA PYE KTP 300 S5
- Dicke ca. 5,2 mm
- oberseitig: beschiefert graphitschwarz
- unterseitig: folienkaschiert
- Trägereinlage: Polyesterverbund (KTP) 260 - 300 g/m²
- Maximale Zugkraft nach DIN 12311-1:
 l + q: > 1450 N/50 mm
- Dehnung nach DIN 12311-1: l + q: > 23 %
- Maßhaltigkeit nach DIN EN 1107: < 0,1 %
- Kaltbiegeverhalten nach DIN EN 1109:
 oben < -25 °C, unten < -40 °C
- Wärmestandfestigkeit nach DIN EN 1110:
 oben > +150 °C, unten > +120 °C
- Widerstand gegen stoßartige Belastung nach
 DIN EN 12691: >= 2000 mm Verfahren B
- Fremdüberwachung der Qualität bei der Herstellung
 durch TÜV SÜD
- Verhalten bei Brand von außen, im System geprüft
 nach DIN CEN/TS 1187 und eingestuft in BROOF(t1)

Liefern und gem. Herstellervorgaben auf den Untergrund
fachgerecht vollflächig verschweißen. Längsnaht- und
Kopfstoßüberdeckung min. 8 cm breit fachgerecht
verschweißen. Stöße versetzt anordnen.

Die Tiefe des abzuklebenden Dachüberstandes
beträgt ca. 100 cm inkl. Anschluss an aufgehendes
Pfannendach:  ca. 30 °
Menge: 70,000 m²

**02.15.10 Abschlussprofil Dachrand**
Abschlussprofil Dachrand
Randfixierung der Bitumen-Dachbahn mittels
Aluminium-Anschlussschiene am Dachrand bzw. allen An-
und Abschlüssen liefern und fachgerecht gemäß
Flachdach-, Klempnerrichtlinien und
Herstellervorschrift einbauen.
Menge: 70,000 m

#### Bereich 02.16 Erneuerung Fallrohre und Dachrinne

**02.16.1 rechnerischer Nachweis**
rechnerischer Nachweis der auszuführenden Regenentwässerung vor Beginn der Ausführung.
Folgende Ausführungen sind zu bemessen:
-Dachrinnen und Fallrohre Dachflächen
Menge: 1,000 Stk

**02.16.2 Demontage und Entsorgung der vorhandenen Fallrohre**
Demontage und Entsorgung der
vorhandenen Fallrohre inkl. aller Befestigungen
DN 120
Menge: 49,000 m

**02.16.3 Fallrohre, verzinkt, DN 120**
Fallrohre, verzinkt, DN 120
inkl. aller erf. verzinkter Fallrohrschellen, Bögen und
Verbindungsstücke

liefern und fachgerecht montieren.
Menge: 49,000 m

**02.16.4 Revisionsklappen für Fallrohre, verzinkt, DN 120**
Revisionsklappen für Fallrohre, verzinkt, DN 120

liefern und fachgerecht einbauen
Menge: 7,000 Stk

**02.16.5 Demontage und Entsorgung der vorhandenen Dachrinne**
Demontage und Entsorgung der
vorhandenen Dachrinne inkl. Rinnenhalter
NG 400/ 0,7 mm/ 5-teilig
Menge: 210,000 m

**02.16.6 Dachrinne, verzinkt, NG 400/ 0,7 mm/ 5-teilig**
Dachrinne, verzinkt, NG 400/ 0,7 mm/ 5-teilig
inkl. Rinnenhalter
liefern und fachgerecht montieren
Menge: 210,000 m

**02.16.7 Einhangstutzen, verzinkt, 5-teilig**
Einhangstutzen, verzinkt, 5-teilig

liefern und fachgerecht montieren
Menge: 8,000 Stk

**02.16.8 TITANZINK-Rohrbogen, 60 Grad, maschinell innengelötet, nach DIN 18461, passend zum**
TITANZINK-Rohrbogen, 60 Grad, maschinell innengelötet, nach DIN 18461, passend zum Regenfallrohr liefern und fachgerecht montieren, als Zulage. 6tlg Nennmaß 100mm
Menge: 10,000 St

**02.16.9 Zinkendboden, verzinkt, gebörtelt, 5-teilig**
Zinkendboden, verzinkt, gebörtelt, 5-teilig

liefern und an montierter Dachrinne fachgerecht
verlöten
Menge: 10,000 Stk

**02.16.10 Dehnungsausgleich Zinkrinne 0,7 mm/ 5-teilig**
Dehnungsausgleich Zinkrinne 0,7 mm/ 5-teilig
inkl. Rinnenhalter
liefern und fachgerecht montieren
Menge: 8,000 Stk

**02.16.11 Zinktraufblech im Übergang der Dachfläche zur Rinne**
Zinktraufblech im Übergang der Dachfläche zur Rinne mit
verzinkten Dachpappenstiften
liefern und fachgerecht montieren
Menge: 210,000 m

**02.16.12 Standohr DN 100, aus Stahl verzinkt, h=1,0m, einschl.**
Standohr DN 100, aus Stahl verzinkt, h=1,0m, liefern
und einschließlich der verzinkten Rohrschellen
verlegen, Montageort Aussparung im Verblendmauerwerk,
einschl. Anschluss an die Grundleitung
Menge: 1,000 Stk

#### Bereich 02.17 Gaubenseiten

**02.17.1 Unterkonstruktion aus Holz an den Gaubelseiten erstellen,**
vorhandene Wangebekleidung abmontieren und als
Schutt abfahren, Fläche nagelrein säubern und für die
neue Bekleidung vorbereiten. Der Asbestzemntbauschutt
fällt in die Gefahrenstoffklasse 1 und ist somit nur durch
zugelassene Betriebe zu entsorgen. Die Meldung an das
Gewerbeaufsichtsamt sowie an die Berufsgenossenschaft
wird durch uns vorgenommen.
Der AZ-Bauschutt wird vom uns fachgerecht der Entsorgung
zugeführt.
Menge: 28,000 m²

**02.17.2 Erkerflächen zusätzlich dämmen:**
Erkerflächen zusätzlich dämmen:
-umlaufenden Rahmen aus Hölzern herstellen
-120 mm Fassadendämmplatten aus Mineralwolle verlegen
-Rauspund 21mm verlegen
Menge: 28,000 m²

**02.17.3 Walzbleieinfassung, aus Walzbleistücken,**
Walzbleieinfassung, aus Walzbleistücken,
Zuschnittbreite bis 21 cm, Zuschnittlänge ca. 42,5 cm,
herstellen am Eerker einschl. annageln usw:
Menge: 56,000 m

**02.17.4 Erkerbekleidung mit Faserzemtplatten 20/20 cm,**
Erkerbekleidung mit Faserzemtplatten 20/20 cm,
Farbe dunkelgrau, strukturiert, zur Pfannenposition
passend herstllen
Einschl. Vordeckung mit Dachbahn
Menge: 28,000 m²

**02.17.5 Fensterbänke aus Titanzinkblech**
Fensterbänke aus Titanzinkblech
hergestellt und montiert
-07mm stark
-3 Kantungen
- ca. 200 mm Zuschnitt
Menge: 28,500 m

#### Bereich 02.18 Stundenlohnarbeiten

*Hinweis: Stundenlohnarbeiten dürfen ausdrücklich nur auf*
Stundenlohnarbeiten dürfen ausdrücklich nur auf
besondere Anweisung der örtlichen Bauleitung ausgeführt
werden. Diese werden nach den gültigen örtlichen
Tariflöhnen abgerechnet. Hierfür ist in den folgenden
Positionen der Stundensatz einschl. aller Zuschläge
ohne MWST aufzuführen. Zuschläge für Überstunden an
Werktagen, Fahrgeld, Auslösung usw., sowie An- und
Abfahrt sind in den Preis einzukalkulieren. Sonn- und
Feiertags- schläge werden gesondert vergütet.
Tagelohn bzw. Stundenlohnzettel sind täglich in
zweifacher Ausfertigung, mit Namen und
Berufsbezeichnung der Beschäftigten, der örtlichen
Bauleitung zur Anerkennung vorzulegen. Die Originale
bleiben bei der Bauleitung, die Durchschriften sind der
späteren Rechnung beizufügen.
Später gemeldete Stundenlohnarbeiten werden nicht
anerkannt. Dies gilt auch für zusätzlich, im Zuge der
Stundenlohnarbeiten anfallenden Materialverbrauch.
Die Abzeichnung auf der Baustelle geschieht
grundsätzlich unter dem Vorbehalt der Nachprüfung, der
Angemessenheit des Aufwandes, und ob die enthaltenen
Leistungen nicht Haupt- oder Nebenleistungen des
Auftrages sind. Polier-, Hilfspolier-, Meister- und
Aufsichtsstunden dürfen nicht berechnet werden, sie
werden als normale Facharbeiterstunden abgerechnet.
Ebenso werden für Arbeiten, die von Hilfskräften
ausgeführt werden können, keine Facharbeiterstunden
vergütet.

**02.18.1 Stundenlohnarbeiten Facharbeiter**
Stunden für einen Facharbeiter für Arbeiten nur auf
besondere Anweisung der Bauleitung.
Stundenzettel werden nur anerkannt, wenn sie der
Bauleitung innerhalb von 3 Tagen vorgelegt werden.
Menge: 50,000 h

### Titel 03 Flachdach Bauteil B

#### Bereich 03.01 Abbruch- und vorbereitende Arbeiten

**03.01.1 Vorh. Blitzschutzanlage demontieren, ...entsorgen**
*** Pauschalposition
Vorhandene Blitzschutzanlage komplett demontieren, den
anfallenden Schutt heruntertransportieren, abfahren und
entsorgen und nach der Maßnahme.
Menge: 1,000 psch

**03.01.2 Vorh. Trauf-Abschluss, Bit., Abw. ca. 40 cm, demontieren, ...entsorgen**
Vorhandenen Traufrandabschluss, mehrlagig, aus
Bitumenbahnen,
Dicke ca.3 cm, Anschlussabwicklung ca. 40 cm,
komplett demontieren, den anfallenden Schutt
heruntertransportieren, abfahren und entsorgen.
Menge: 60,000 m

**03.01.3 Vorh. Wandanschluss, Bit., Höhe. ca. 20 cm, demontieren, ...entsorgen**
Vorhandenen Wandanschluss, mehrlagig, aus
Bitumenbahnen,
Dicke ca. 2 cm, Anschlusshöhe ca. 20 cm,
inkl. Anschlussprofilschiene komplett demontieren, den
anfallenden Schutt heruntertransportieren, abfahren und
entsorgen.
Menge: 60,000 m

**03.01.4 Attikaverblechung abnehmen und entsorgen, Brteite ca. 40 cm**
Attikaverblechung abnehmen und entsorgen, Breite ca. 40 cm
incl. der Unterkonstruktion
Menge: 60,000 m

**03.01.5 Vorh. Dachabd.aufbau, wärmeged., aufnehmen, ...entsorgen**
Vorhandenen Dachabdichtungsaufbau, bestehend aus:
- mehrlagige  Abdichtungsschicht aus Bitumenbahnen,
Dicke 3 cm,
- Wärmedämmschicht, Dicke 40 mm, Holzweichfaserdämmung,
- Dampfsperre, Bitumenbahn, Dicke ca. 5 mm,
bis auf die Holz-Unterkonstruktion abtragen, den
anfallenden Schutt heruntertransportieren, abfahren und
entsorgen.
Menge: 320,000 m²

**03.01.6 Vorh. schadhafte Holzschalung austauschen**
Schadhaftes Holz demontieren, den anfallenden Schutt
heruntertransportieren, abfahren und entsorgen.
Durch neue Rauhspundschalung aus Nadelholz,
trocken (Holzfeuchte um im Einbauzustand = 15  3 %),
mindestens Sortierklasse S 10, Mindestbreite 120 mm,
Mindestdicke 24 mm (Nenndicke), ersetzen.
Mit mindestens zwei feuerverzinkten Drahtstiften je
Brett und Auflager mechanisch befestigt einbauen.
Menge: 10,000 m²

#### Bereich 03.02 Dachabdichtungsarbeiten

**03.02.1 Holzschalung prüfen, reinigen, Schutt.entsorgen**
Untergrundvorbereitung.
Holzschalung auf Tauglichkeit prüfen, ggf. nachnageln,
sorgfältig reinigen, losen Schmutz abfegen, den
anfallenden Schutt heruntertransportieren, abfahren und
entsorgen.
Menge: 280,000 m²

**03.02.2 Gebundene Blähton-Schüttung**
Gebundene Schüttung
Einbaudicke ‘.60...‘ mm im Mittel ausbringen, planeben über
Lehren abziehen. (Unebenheiten, Rohrleitungen oder Kabel müssen mind. 30 mm überdeckt sein).
Fabrikat:
Menge: 280,000 m2

**03.02.3 Wärmedämmung aus _160__mm dicken, hoch verdichteten Steinwolle-Dachdämmplatten mit**
Wärmedämmung aus _60_mm dicken, hoch verdichteten Steinwolle-Dachdämmplatten mit nichtbrennbarer, anorganischer und faserverstärkter Beschichtung (Dicke ca. 3,5 mm) für den verbesserten Abtrag punktförmiger Lasten und für erhöhte Beanspruchung.

Fabrikat: Rockwool Dachdämmplatte Solarrock

nach RAL-Gütezeichen Nr.

Güteüberwachung:

Nennwert der Wärmeleitfähigkeit: 0,039 W/(m*K)

nach DIN EN 13162 (Steinwolle)

Bemessungswert der Wärmeleitfähigkeit: 0,040 W/(m*K) nach DIN 4108-4 (Steinwolle)

Nichtbrennbar, A1 nach DIN EN 13501-1

Anwendung: DAA nach DIN 4108-10

Druckspannung bei 10% Stauchung:> = 80 kPa nach DIN EN 826

Punktlast bei 5 mm Stauchung:> = 1800 N nach DIN EN 12430

Zugfestigkeit senkrecht zur Plattenebene (Abreißfestigkeit):> = 15 kPa nach DIN EN 1607

Liefern und / auf der Dampfsperre (Pos.__2__) / einlagig im Verband/ fachgerecht verlegen.

Befestigung: mechanisch / mechanisch, zusammen mit der Dachabdichtung / verklebt / lose mit Auflast verlegt

In die Preise sind einzurechnen :Baustellentransport, Reservematerialien, Schneidarbeiten und Verschnitt

Material ________ €/m2

Lohn ________ €/m2
Menge: 320,000 m²

**03.02.4 Gefälledach aus Steinwolle bestehend aus keilförmigen Dämmplatten mit integrierter**
Gefälledach aus Steinwolle bestehend aus keilförmigen Dämmplatten mit integrierter Zweischichtcharakteristik und besonders hoch verdichteter, lastverteilender Oberlage, unter der Dachabdichtung (Pos...) angeordnet. Die harte Oberseite ist durch einen Schriftzug gekennzeichnet und muss oben liegen.
Gefälle als Satteldach zu beiden Seiten mit 2 % bei einer Länge von ca. 6 m = 120 mm Höhenunterschied
Fabrikat:

nach RAL-Gütezeichen Nr.

Güteüberwachung:

Nennwert der Wärmeleitfähigkeit: 0,037 W/(m*K)

nach DIN EN 13162

Bemessungswert der Wärmeleitfähigkeit: 0,038 W/(m*K) nach DIN 4108-4

Nichtbrennbar, Euroklasse A1 nach DIN EN 13501-1

Anwendungsgebiet: DAA nach DIN 4108-10

Druckspannung bei 10% Stauchung:> = 70 kPa nach DIN EN 826

Punktlast bei 5 mm Stauchung:> = 800 N nach DIN EN 12430

Zugfestigkeit senkrecht zur Plattenebene (Abreißfestigkeit):> = 10 kPa nach DIN EN 1607

Format (Einzelplatte): 1000 x 600 mm

Standardgefälle: 2% (Sondergefälle 1% bzw. 3%)

Anfangsdicke:__40____ mm (min > = 40 mm)

Bedarfsposition: Grunddämmung bzw.  Dachdämmplatten, Dicke _160_mm

Bedarfsposition: Punktentwässerung durch Kehlgefälleplatten

R-Wert der gesamten Dämmung: ___________m² x K/W

Verlegeplan mit Nachweis des R-Wertes: R-Wert Berechnung nach DIN ISO EN 6946 für EnEV Nachweis

Liefern und / Bedarfsposition: auf der der Grunddämmung (Pos._____) / Bedarfsposition: Zulage Punktentwässerung durch Kehlgefälleplatten / nach Verlegeplan des Herstellers / dicht gestoßen / fachgerecht verlegen.

Befestigung: mechanisch, lose mit Auflast verlegt

In die Preise sind einzurechnen: Baustellentransport, Reservematerialien, Schneidarbeiten und Verschnitt

Material ________ €/m2

Lohn ________ €/m2
Menge: 320,000 m2

**03.02.5 Wärmedämmung wie vor beschrieben, + 10 mm**
Mehrpreis Wärmedämmung wie zuvor beschrieben,
je 10 mm Mehrdicke.
Menge: 10,000 m²

**03.02.6 1. Abdichtungslage, DU/E1 PYE-KTG KSP - 4,0, vollfl.**
Abdichtungsschicht, untere Lage / erste
Abdichtungslage.
Kaltselbstklebende Elastomerbitumen-Unterlagsbahn
gemäß DIN und DIN/TS
mit Sicherheits-Schweißnaht,
Anwendungstyp:  DU / BA, Typ T,
Eigenschaftsklasse:  E1,
Bahnentyp:  PYE-KTG KSP - 4,0,
oberseitig mit einer überschweißbaren Spezialfolie
kaschiert, unterseitig mit einer geteilten abziehbaren
Schutzfolie sowie einem Sicherheitsnahtstreifen
versehen,

Trägereinlage:  Kombinationsträger KTG,
liefern, auf die Dämmstofflage der Vorposition gemäß
Verlegeanweisung, stets in einer Anlegerichtung, mit
mind. 8 cm Längs- und 12 cm Quernahtüberdeckung unter
Abziehen der Schutzfolie vollflächig aufgeklebt
verlegen.
Die Längs- und Quernahtüberdeckungen voll verschweißen.

Die Klebkraft zum Untergrund (Dämmstoff) ist vor Beginn
der Arbeiten sowie in regelmäßigen Abständen während
der Verarbeitung zu prüfen und zu beurteilen.

Bei einer fachgerechten Verarbeitung ist die
Tauglichkeit der fertig verlegten Unterlagsbahn für die
Funktion einer behelfsmäßigen Abdichtung
(Notabdichtung) gemäß der Verarbeitungsanweisungen für
einen Zeitraum von mind. 6 Wochen gegeben.

Einschliesslich mechanischer Befestigung in allen Bereichen
Menge: 320,000 m²

**03.02.7 Rohrdurchführung mit WD**
Rohrdurchführung mit WD
Elastomerbitumen Kaltselbstklebebahn
Dampfsperre am Rohrkörper manschettenartig
anformen, Wärmedämmplatte sauber
ausschneiden und anpassen.
Dachabdichtung an vorhandene Rohrdurchführung
heranführen und mit
Elastomerbitumenbahn, kaltselbstklebend mit
hochelastischen Spezialträger, liefern,
zuschneiden.
Zuschnitt Ummantelung:
3,14 x DN +80 mm x Anschlusshöhe + 80 mm,
Zuschnitt Manschette:
Rohrdurchmesser + 300 mm,
bauseits anformen, miteinander und
mit der 1. Lage verschweißen/verkleben.
Die Oberlage muss ebenso wie oben
beschrieben ausgeführt werden und zusätzlich
mit einer Ummantelung aus der
in der Vorpos. beschriebenen Oberlage
versehen werden.
Oberer Anschluss mit V2A - Rohrschelle
und dauerelastischer Versiegelung,
liefern und fachgerecht herstellen.
Rohrdurchmesser: 300 mm
Hersteller Abdichtungsmaterial identisch mit
Hersteller Hauptposition Bitumenbahn.
Menge: 2,000 St

**03.02.8 Dunstrohr / Sanitärentlüfter**
Dunstrohr / Sanitärentlüfter
zweiteilig, liefern, fachgerecht montieren
einschl. allen erf. Materialien, Zubehörteile
und Abdichtungen.
DN: 100 - 150
Angebotenes Fabrikat/ Typ:

.....................................
Vom Bieter einzutragen
Menge: 2,000 St

**03.02.9 basaltschw. / 2. Abd.lage, DO/E1 PYE-PV 300 S5, vollfl.**
Abdichtungsschicht, Oberlage / zweite Abdichtungslage.
Premium-Elastomerbitumen-Schweißbahn
gemäß DIN SPEC und DIN/TS,
Anwendungstyp:  DO / BA, Typ T,
Eigenschaftsklasse:  E1,
Bahnentyp:  PYE-PV 300 S5,
oberseitig beschiefert, unterseitig mit einer
Spezialfolie kaschiert,
Trägereinlage aus fadenverstärktem Polyestervlies > 300
g/m² mit zusätzlicher Längs- und Querverstärkung,
Hauptfarbe:  basaltschwarz,
Brand von außen:  Broof(t1) im Systemaufbau nach
  Herstellerangaben,
liefern und auf die Abdichtungslage der Vorposition im
Lagenversatz
mit mind. 8 cm Längs- und 12 cm Quernahtüberdeckung
vollflächig aufschweißen.
Menge: 340,000 m²

**03.02.10 Dachrandausbildung, Aufbohlung/Abdichtung**
Dachrandausbildung mit Kantholz und Keilbohle gemäss Darstellung
incl. der Anarbeitung der Abdichtung und Dampfsperre
liefern und herstellen
Menge: 65,000 m

**03.02.11 Umbau der Attikaverkleidung**
Durch die Anpassung der Attika nach Einbau der Dämmung
muss die Attikaverkleidung angepasst werden

Attikaverkleidung aus Schiefer-Platten
im Format 20/20 cm liefern und lt.
Verlegerichtlinie eindecken. Inkl. anzufertigender
Holzunterkonstruktion und Unterdeckbahn.
Plattengröße : 20/20 cm

Höhe ca. 80 cm
Menge: 50,000 m²

**03.02.12 Absturzsicherung PSA-SET-DACH Persönliche Schutzausrüstung**
Absturzsicherung PSA-SET-DACH Persönliche Schutzausrüstung
liefern und dem AG übergeben
Menge: 2,000 St

**03.02.13 Absturzsicherung Anschlageinrichtung mit Einzelanschlagpunkt**
Absturzsicherung Anschlageeinrichtung mit Einzelanschlagpunkt
herstellen
Menge: 6,000 St

**03.02.14 Absturzsicherung jährliche Prüfung gem. DGUV 201-056**
Menge: 1,000 St

#### Bereich 03.03 Erneuerung Fallrohre und Dachrinne

**03.03.1 rechnerischer Nachweis**
rechnerischer Nachweis der auszuführenden Regenentwässerung vor Beginn der Ausführung.
Folgende Ausführungen sind zu bemessen:
-Dachrinnen und Fallrohre Dachflächen
Menge: 1,000 Stk

**03.03.2 Demontage und Entsorgung der vorhandenen Fallrohre**
Demontage und Entsorgung der
vorhandenen Fallrohre inkl. aller Befestigungen
DN 120
Menge: 28,000 m

**03.03.3 Fallrohre, verzinkt, DN 120**
Fallrohre, verzinkt, DN 120
inkl. aller erf. verzinkter Fallrohrschellen, Bögen und
Verbindungsstücke

liefern und fachgerecht montieren.
Menge: 70,000 m

**03.03.4 Revisionsklappen für Fallrohre, verzinkt, DN 120**
Revisionsklappen für Fallrohre, verzinkt, DN 120

liefern und fachgerecht einbauen
Menge: 5,000 Stk

**03.03.5 Dachrinne, verzinkt, NG 400/ 0,7 mm/ 5-teilig**
Dachrinne, verzinkt, NG 400/ 0,7 mm/ 5-teilig
inkl. Rinnenhalter
liefern und fachgerecht montieren
Menge: 70,000 m

**03.03.6 Einhangstutzen, verzinkt, 5-teilig**
Einhangstutzen, verzinkt, 5-teilig

liefern und fachgerecht montieren
Menge: 5,000 Stk

**03.03.7 TITANZINK-Rohrbogen, 60 Grad, maschinell innengelötet, nach DIN 18461, passend zum**
TITANZINK-Rohrbogen, 60 Grad, maschinell innengelötet, nach DIN 18461, passend zum Regenfallrohr liefern und fachgerecht montieren, als Zulage. 6tlg Nennmaß 100mm
Menge: 2,000 St

**03.03.8 Zinkendboden, verzinkt, gebörtelt, 5-teilig**
Zinkendboden, verzinkt, gebörtelt, 5-teilig

liefern und an montierter Dachrinne fachgerecht
verlöten
Menge: 4,000 Stk

**03.03.9 Dehnungsausgleich Zinkrinne 0,7 mm/ 5-teilig**
Dehnungsausgleich Zinkrinne 0,7 mm/ 5-teilig
inkl. Rinnenhalter
liefern und fachgerecht montieren
Menge: 2,000 Stk

**03.03.10 Zinktraufblech im Übergang der Dachfläche zur Rinne**
Zinktraufblech im Übergang der Dachfläche zur Rinne mit
verzinkten Dachpappenstiften
liefern und fachgerecht montieren
Menge: 70,000 m

**03.03.11 Standohr DN 100, aus Stahl verzinkt, h=1,0m, einschl.**
Standohr DN 100, aus Stahl verzinkt, h=1,0m, liefern
und einschließlich der verzinkten Rohrschellen
verlegen, Montageort Aussparung im Verblendmauerwerk,
einschl. Anschluss an die Grundleitung
Menge: 5,000 Stk

#### Bereich 03.04 Regiestunden und ergänzende Arbeiten

**03.04.1 Meisterstunde**
Meisterstunde auf besondere Anordnung durch die
Bauleitung, gegen Stundennachweis. (Vorlage spätestens
nach 3 Arbeitstagen)
Menge: 5,000 Std

**03.04.2 Vorarbeiterstunde**
Vorarbeiterstunde auf besondere Anordnung durch die
Bauleitung, gegen Stundennachweis.
(Vorlage spätestens nach 3 Arbeitstagen)
Menge: 5,000 Std

**03.04.3 Facharbeiterstunde**
Facharbeiterstunde auf besondere Anordnung durch die
Bauleitung, gegen Stundennachweis.
(Vorlage spätestens nach 3 Arbeitstagen)
Menge: 50,000 Std

**03.04.4 Wasserbeseitigung**
Beseitigung von auf der Dachkonstruktion bzw. auf den
bereits verlegten Schichten des Dachaufbaues
vorhandenem Oberflächenwasser, Rauhreif oder Schnee vor
dem Beginn der Arbeiten und nach witterungsbedingten Unterbrechungen der
Arbeiten nach witterungsbedingter Erfordernis und auf
Stundennachweis.
Menge: 5,000 Std

**03.04.5 Kennzeichnung der Abdichtung am Objekt**
Kennzeichnungsschild aus witterungsbeständigem
Material,
Abmessung: ca. 297 mm × 210 mm (A4),
mit einer witterungsbeständigen Beschriftung  mit den
erforderliche Angaben herstellen, liefern und
fachgerecht montieren.

Das Schild ist an gut einsehbarer Stelle fest mit dem
Baukörper verbunden, und nur mit Werkzeug demontierbar
anzubringen.
Menge: 1,000 Stk

**03.04.6 Inspektions- u. Wartungsvertrag**
*** Pauschalposition
Als Vertragsbestandteil dieser Leistungsbeschreibung
ist ein Inspektions- und Wartungsvertrag abzuschließen.

Herausgeber:  Zentralverband des Deutschen
  Dachdeckerhandwerks
  Fritz-Reuter-Straße 1
  50968 Köln

Eine Inspektion- und Wartung durch eine Dachbegehung
muß einmal im Jahr durchgeführt werden.

Im Angebot ist die Gesamtsumme der 10 Jahres-Pauschale
einzutragen.

Laufzeit des Vertrages: 10 Jahre (jedoch mind. über den
Zeitraum der Gewährleistung).
Menge: 1,000 psch

**03.04.7 Wartungs- und Instandhaltungsvertrag Dachentwässerung**
*** Pauschalposition
Als Vertragsbestandteil dieser Leistungsbeschreibung
ist für die
Dachentwässerung ein Wartungs- und
Instandhaltungsvertrag abzuschließen.

Um die Funktionsfähigkeit der Dachentwässerung zu
gewährleisten, sind Wartungs- und Instandhaltungsarbeiten
mindestens alle 6 Monate zwingend erforderlich.

Im Angebot ist die Gesamtsumme der 5 Jahres-Pauschale
einzutragen.

Laufzeit des Vertrages: 5 Jahre
Menge: 1,000 psch
